# Neubau Hospiz in Pfarrkirchen
Angebotsaufforderung (GAEB 90, DA83)
Vergabenummer: 07
DV-Nummer: 07
Währung: EUR

## AUßENANLAGEN
Datum: 12.08.26

### 01 Außenanlagen Neubau Hospiz in Pfarrkirch

*Hinweis*
Ergänzung der Angebotsanforderung

Entschädigung für die Ausarbeitung von Unterlagen:
Für die Ausarbeitung der mit dem Angebot vorzulegenden
Unterlagen erhält der Bieter keine Entschädigung.

Referenzlisten:
Referenzlisten sind kostenfrei auf Verlangen des
Auftraggebers spätestens innerhalb sechs Werktagen dem
Bauherrn vorzulegen. Diese Referenzen müssen in
deutscher Sprache nachprüfbar sein.

Automatische Sortierung:
Die Verdingungsunterlagen wurden automatisch sortiert.
Der Bieter hat die Vollständigkeit der Unterlagen
anhand der Seitenzahlen zu prüfen und fehlende Blätter
bei der ausschreibenden Stelle anzufordern.
Doppelseiten sind auszusortieren und zu vernichten.

Hinweise und Auskünfte zu den Verdingungsunterlagen im
Sinne der Nr. 1 der Bewerbungsbedingungen EVM (B)
BwB/E sind der ausschreibenden Stelle bis 8 Tage vor
Angebotseröffnung mitzuteilen.
Rechtzeitige Auskünfte werden spätestens 6
Kalendertage, in Fällen besonderer Dringlichkeit, 4
Kalendertage vor Ablauf der Angebotsfrist erteilt.

Änderung der Freistellungsbescheinigung:
Der Auftragnehmer verpflichtet sich jede vom
zuständigen Finanzamt vorgenommene Änderung in Bezug
auf die vorgelegte Freistellungsbescheinigung nach §
48b EstG dem Auftraggeber unverzüglich schriftlich
mitzuteilen.

*Hinweis*
TECHNISCHE VORBEMERKUNGEN ALLGEMEIN

Allgemeines
Zur Abwicklung des Bauvorhabens ist die Zusammenarbeit
mit anderen Gewerken erforderlich. Deshalb sind in
Absprache mit der Bauleitung die technischen
Bedingungen und Zeitabläufe der betroffenen Roh- und
Ausbaugewerke zu beachten.
Bei Schleifarbeiten im Trockenverfahren sind
Absauggeräte zu verwenden. Sind Schleifen und
Spachteln vorgesehen, so bleiben die Anzahl der
Schleifgänge und Spachtelaufträge sowie die Wahl der
richtigen Körnung dem Auftragnehmer überlassen und
sind auf die vorgesehene Beläge einzustellen.
Das Lagern von feuergefährlichen Stoffen auf der
Baustelle ist nur mit ausdrücklicher Zustimmung der
Bauleitung im für die Arbeiten unbedingt notwendigen
Umfang zulässig. Nach Aufforderung durch den
Auftraggeber sind benutzte Räume innerhalb von drei
Werktagen besenrein zu räumen.

Mitgeltende Normen und Regeln
Der Ausschreibung, der Ausführung, dem Aufmaß und der
Abrechnung liegen die VOB in der zum Vertragsschluss
gültigen Fassung zugrunde. Sämtliche im nachfolgenden
LV beschriebenen Arbeiten sind nach dem aktuellen
"Stand der Technik" und den aktuellen "Regeln der
Technik" auszuführen. Ebenso zu beachten sind die
bauaufsichtlichen Zulassungen und
Herstellerrichtlinien der angebotenen Produkte.
Soweit in der Leistungsbeschreibung auf Technische
Spezifikationen, z. B. nationale Normen, mit den
Europäischen Normen umgesetzt werden, europäische
technische Zulassungen, gemeinsame technische
Spezifikationen, internationale Normen, Bezug genommen
wird, werden auch ohne den ausdrücklichen Zusatz:
"oder gleichwertig", immer gleichwertige Technische
Spezifikationen in Bezug genommen.
Bei der Ausführung der Arbeiten sind alle Auflagen der
Bauaufsichtsbehörde, die Vorschriften der
Berufsgenossenschaft, der Gewerbeaufsicht und die
Vorschriften der Unfallverhütung einzuhalten.

Angaben zur Baustelle:

Transportwege
Zufahrtmöglichkeiten:
Die Baustelle kann von einer Erschließungsstraße
angrenzend an die Straße "Robert-Koch-Straße" her
befahren werden.

Lager und Arbeitsplätze, Deponien
Die Lage und Größe der Flächen für die
Baustelleneinrichtung und für den Materiallagerplatz
ist nach Besichtigung der Baustelle in Augenschein zu
nehmen. Vor Ausführungsbeginn hat der Auftragnehmer
mit dem Auftraggeber festzulegen, wo das erforderliche
Gerät, Schutt, Container, das zu verwendende Material
und dergleichen auf der Baustelle gelagert werden
kann, um gegenseitige Störungen der am Bau beteiligten
Handwerker während der Bauausführung zu vermeiden.
Zusätzliche Flächen können vom Auftraggeber nicht zur
Verfügung gestellt werden. Es wird darauf hingewiesen,
dass alle benützten Flächen nach Räumung der Baustelle
zu reinigen und wieder ihren ursprünglichen Zustand zu
versetzen sind. Die Kosten hierfür sind in die
Einheitspreise einzurechnen.

Hebezeuge
Sämtlich erforderliche Hebezeuge die für die
Ausführung der Leistung erforderlich sind, sind vom
Auftragnehmer zur Verfügung zu Stellen. Kosten hierfür
sind in die EP´s einzukalkulieren.

Angaben zur Ausschreibung
Jeder Bieter sollte vor Angebotsabgabe eine
Besichtigung an Ort und Stelle durchführen, um die
gesamte Baumaßnahme, die räumlichen Verhältnisse, die
äußeren Umstände, Transportwege und Erschwernisse
kennen zu lernen.
Eine Geltendmachung besonders schwieriger Arbeiten,
die sich auf Ortsunkenntnis bezieht und die nach
Ansicht des Unternehmers im Leistungsverzeichnis nicht
oder nur teilweise bzw. ungenügend oder ungenau
erwähnt wurde, ist ausgeschlossen.

Angaben zu Stoffen und Bauteilen
Das eingebaute Material muss dem Muster entsprechen;
eine Bestätigung des Musters durch den Auftraggeber
ist einzuholen.

Sofern in der Position nichts anderes angegeben, gilt
der Angebotspreis einschl. liefern zum Einbauort und
verarbeiten sämtlicher Materialien und Werkstoffe.

Zum Abschluss der Leistung ist dem Auftraggeber eine
Dokumentation aller auf de Baustelle eingesetzter
Materialien, Zulassungen, Technische Datenblätter usw.
zu Übergeben.

*Hinweis*
Zusätzliche Technische Vertragsbedingungen

Grundlage für die Leistungen sind die Zeichnungen der
Architekten und die von den Architekten zur Ausführung
freigegebenen Werks- und Montagepläne des
Auftragnehmers.

Güteüberwachung
Für Baustoffe, die aufgrund bauaufsichtlicher
Vorschriften einer Güteüberwachung bedürfen, sind die
entsprechenden Nachweise Nebenleistung.

Statische Anforderungen
Die Konstruktion einschließlich der
Verbindungselemente müssen alle auf sie einwirkenden
Kräfte aufnehmen und auf die Tragwerke des Baukörpers
abgeben können. Der Auftragnehmer hat die statischen
und konstruktiven
Anforderungen seiner Ausführungen normgemäß zu
berechnen, die Sicherheit nachzuweisen, seine
Ausführung danach zu richten und mit den Planern und
den anderen ausführenden Firmen abzustimmen. Die dazu
erforderlichen Unterlagen, einschließlich evtl.
erforderlicher Prüfzeugnisse, sind Nebenleistung. Die
Konstruktion muss die Bauverformungen aus
Verkehrslasten, Temperatureinflüssen sowie Kriechen,
Schwinden des Baukörpers und Rohbautoleranzen
berücksichtigen.

*Hinweis*
BAUBESCHREIBUNG

Vorbemerkung
Soweit in der Leistungsbeschreibung auf Technische
Spezifikationen (z.B. nationale Normen, mit denen
europäische Normen umgesetzt werden, europäische
technische Zulassungen, gemeinsame technische
Spezifikationen, internationale Normen) Bezug genommen
wird, werden auch ohne den ausdrücklichen Zusatz:
"oder gleichwertig", immer gleichwertige Technische
Spezifikationen in Bezug genommen.

1. Allgemeine Beschreibung der Bauaufgabe

Der Landkreis Rottal-Inn plant durch den erhöhten
Bedarf einen Neubau einer stationären
Hospizeinrichtung in Pfarrkirchen. Die neue
Hospizeinrichtung umfasst nach Fertigstellung 8
Besucherzimmer sowie 2 Angehörigenzimmer. Diese wird
auf dem Bauareal des Bebauungsplanes Galgenberg II
geplant und bekommt die zukünftige Adresse
Robert-Koch-Straße 2.

Der eingeschossige Bau hat eine L-förmige
Grundrissform und teilt sich in zwei Teile auf. Der
Eingangsbereich befindet sich mittig im
Verschneidungspunkt der beiden Gebäudeteile und wird
durch ein Vordach geschützt. In diesem Gebäudebereich
befinden sich der Empfang mit Backoffice, die
Toiletten, die Küche sowie einige Lagerräume für Küche
und Wäsche.

Im westlichen Gebäudeteil befinden sich die Büros der
Verwaltung und des Hospizvereins, die Umkleiden, die
Technikräume sowie Putz- und Wäscheraum. Außerdem wird
noch ein Getränkelager sowie der Begegnungsraum darin
untergebracht.

Im südöstlichen Gebäudebereich ist der Wohnbereich für
die Bewohner mit 8 Bewohner- und 2 Angehörigenzimmer,
die Begegnungszone mit Besprechungsraum, die
Dienstzimmer mit Pflegearbeitsraum, das Pflegebad und
weitere Lagerräume für Pflegegeräte, Schmutzwäsche
sowie der Serverraum untergebracht.

Im Dachraum erfolgt die Verlegung der Medien sowie die
Unterbringung der zentralen Lüftungsanlage. Der Zugang
zum Dachraum erfolgt über eine Stahl-Außentreppe.

Eine zentrale Lüftung, die im Dachgeschoss
untergebracht wird, versorgt alle notwendigen Räume.
Das Heizen der Räumlichkeiten wird durch eine
Wärmepumpe gewährleistet.

Der gesamte Gebäudekomplex wird nach den heutigen
Brandschutzrichtlinien umgesetzt. Die Einrichtung ist
durch eine Brandwand getrennt und wird als zwei
Nutzungseinheiten gesehen. Zusätzlich erfolgt noch
eine Abtrennung der größeren Nutzungseinheit in 2
Rauchabschnitte. Es befinden sich in allen
Aufenthaltsräumen Fluchtmöglichkeiten direkt ins
Freie.

Die stationäre Hospizeinrichtung befindet sich auf dem
Grundstück mit der Flurnummer 673/104 der Gemarkung
Pfarrkrichen und ist im Eigentum des Landkreises
Rottal-Inn. Das Gelände ist leicht abschüssig. Daher
müssen große Erdbewegungen stattfinden, um das Gebäude
ebenerdig in der Geländetopographie einbringen zu
können. Eine Bodenuntersuchungen wurde erstellt. An
Gelände sowohl Abgrabungen sowie auch Aufschüttungen
notwendig.

Die Versorgung mit  Wasser, Strom und
Telekommunikation ist durch die Erschießung des
Baugebiets Galgenberg II vorhanden.

1.1 Geplanter Umfang der Baumaßnahme
Es ist geplant als Gründung ist eine tragende
Bodenplatte vorzusehen und die Baukonstruktion
komplett in Holzbauweise zu errichten. Der Holzbau
wird zum Teil verputzt oder mit einer Holzfassade
versehen.  Der Baukörper besitzt zwei Satteldächer mit
Blechdacheindeckung, welche am Eckpunkt miteinander
verschneiden..
Die Garten- und Erschließungsflächen liegen um die
Hospizeinrichtung.

Barrierefreiheit
Durch den einstöckigen Bau ist alles ebenerdig und
durch einen Rollstuhl befahrbar. Die Barrierefreiheit
ist somit gegeben.

1.2 Geplante Gewerke:
- Bauunternehmerarbeiten
(Erd-, Beton-/Stahlbetonarbeiten)
- Estricharbeiten
(Abdichtungs-, Estricharbeiten)
- Zimmererarbeiten
(Gerüst-, Zimmerer-, Dachdeckerarbeiten,
Holzständerinnen- bzw. /-außenwände, Spenglerarbeiten,
Fassadenarbeiten)
- Fenster und Aussentüren,
(Fenster- und Türelemente, Fensterbänke Innen)
- Metallbauarbeiten
(Brandschutzelemente, Fenster- und Türelemente)
- Trockenbauarbeiten
(Gipskartondecken, Gipskartonwände)
- Sanitärinstallation
- Lüftungsinstallation
- Elektroinstallation und Beleuchtung
- Sonnenschutzeinrichtungen
- Malerarbeiten
(Anstrich Wände und Decken)
- Fliesenarbeiten
(Wand- und Bodenfliesen)
- Bodenbelagarbeiten
(Bodenbeläge)
- Schreinerarbeiten
(Innentüren, Sanitärtrennwände)
- Schlosserarbeiten
(Metallstützen mit farbiger Legierung)
- Möblierung
- Außenanlagen
- Feinreinigung

1.3 Geplanter Bauablauf

siehe beigelegter Bauzeitenplan.

2. Angaben zur Baustelle

2.1. Lage der Baustelle

(Zu entnehmen aus beigefügtem Übersichtslageplan)
Die Hospizeinrichtung befindet sich im Baugebiet
Galgenberg II und wird ringsum von einem Wohngebiet,
dem Kreiskrankenhaus und Kindertagesstätten sowie
Containerbauten zur Verwaltung des Landkreises
umschlossen.

Die Anschrift der Baustelle lautet in Zukunft:
Robert-Koch-Straße 2
84347 Pfarrkirchen

2.2 Vorhandene öffentliche Verkehrswege

Die Baustelle ist über die Robert-Koch-Straße aus zu
erreichen.

2.3 Zugänge, Zufahrten

Gesonderte Zufahrten zu der Baustelle über das
öffentliche Verkehrsnetz hinaus
werden nicht zur Verfügung gestellt. Die Zufahrten und
Zugänge zu den anliegenden Grundstücken müssen während
der Bauzeit für die Anlieger aufrechterhalten werden.
Dies ist in die Einheitspreise mit einzukalkulieren.

2.4 Anschlussmöglichkeiten an Ver- und
Entsorgungsleitungen

Wasseranschlüsse und Stromanschlüsse werden vom AG
kostenlos zur Verfügung gestellt. Gas- und
Druckluftanschlüsse sowie Anschlüsse an
Entsorgungsleitungen werden vom AG nicht zur Verfügung
gestellt. Die anfallenden Verbrauchsgebühren werden
vom AG getragen.

2.5 Lager- und Arbeitsplätze

Auf dem Baugrundstück werden vom AG Lagerflächen und
Parkplätze in begrenztem Maß zur Verfügung gestellt.
Benötigt der AN darüber hinaus Arbeits- oder
Lagerflächen, sowie Parkplätze, so hat er sich diese
selbst auf seine Kosten zu beschaffen bzw. ihre
Benutzung zu vereinbaren.

2.6 Zu schützende Bereiche und Objekte

Die an das zu bebauende Grundstück angrenzenden
Flächen und Bauwerke müssen bei der Bauausführung in
größtmöglichen Umfang geschont werden. Ebenso ist der
Umgang mit wassergefährdenden Stoffen zu vermeiden
bzw. notwendige Sicherheitsmaßnahmen zu treffen.
Aufgestellte Schutzeinrichtungen, Abdeckungen und
Umwehrungen sind eigenverantwortlich in regelmäßigen
Abständen zu prüfen bzw. zu erneuern.
Da die Baustelle nur über über das an die Baustelle
angrenzende Wohngebiet befahren werden kann, wird zum
Schutz der Anwohner die Arbeitszeit von 7.00 Uhr bis
18.00 Uhr festgelegt.

2.7 Öffentlicher Verkehr

Der AN hat zu jeder Zeit der Baumaßnahme dafür Sorge
zu tragen, dass der Anliegerverkehr aufrechterhalten
bleibt. Notwendige halbseitige Sperrungen sind durch
den AN frühzeitig beim AG zu beantragen. Die Kosten
für eventuelle Sperrungen werden ebenfalls seitens des
AG getragen.

2.8 Aufmassverfahren

Für die Erstellung der Aufmasse sind Vordrucke nach
dem Muster des AG zu verwenden. Alle Aufmaße haben
ausnahmslos im Beisein der Bauleitung zu erfolgen.
Soweit andere Vordrucke verwendet werden sollen,
müssen diese sämtliche Angaben des Musters des AG
enthalten.

2.9 Bauabschnitte

Der Neubau der Hospizeinrichtung erfolgt in einem
Bauabschnitt.
Die in der Leistungsbeschreibung aufgeführten
Leistungen umfasst die auszuführenden Leistungen
während dieses Bauabschnittes. Eine nachträgliche,
durch zeitliche Verschiebungen bedingte Erhöhung des
Angebotspreises wird von vorneherein ausgeschlossen.

2.10 SiGeKo

Ein Sicherheits- und Gesundheitsschutzkoordinator wird
vom AG beauftragt.

3. Ausführungsunterlagen

Ausführungsunterlagen werden vom AG zur Verfügung
gestellt und sind umgehend nach Erhalt auf
Durchführbarkeit zu prüfen. Festgestellte Fehler oder
Bedenken bei der Bauausführung sind dem AG umgehend zu
melden. Nachträglich (nach Bauausführung) mitgeteilte
Fehler oder Bedenken werden nicht anerkannt.

4. Zusätzliche Technische Vertragsbedingungen

- siehe Leistungsbeschreibung und Vorbemerkungen -

#### Titel 01.01 Baustelleneinrichtung, Verkehrssicherung

**01.01.10 Baustelleneinricht. herstellen**
StL-Nr. 218901101 1
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch

**01.01.20 Baustelleneinricht. vorhalten**
StL-Nr. 217901102 1
Baustelleneinrichtung vorhalten.
Vorhalten der Baustelleneinrichtungen. Mieten, Pacht,
Gebühren und dgl. gehören zum Leistungsumfang.
Ausser den vollen Monaten werden Teilzeiten nach
Kalendertagen zu 1/30 des Einheitspreises abgerechnet.
Stillstandszeiten und Bauzeitverlängerungen werden
nur vergütet, wenn die Ursachen vom AG zu
vertreten sind.
Menge: 6,000 Mt

**01.01.30 Baustelle räumen**
StL-Nr. 21790110401 1
Räumen der Baustelle von allen Geräten,
Anlagen, Einrichtungen und dgl. einschließlich Rückbau
der vom AN erstellten Zufahrtswege.
Alle Flächen entsprechend dem ursprünglichen Zustand
unter Wahrung der landschaftspflegerischen Belange
ordnungsgemäß herrichten.
Die Beseitigung der vom AN verursachten Schäden
vom AG zur Verfügung gestellten Zufahrtswegen gehört zum Leistungsumfang.
Menge: 1,000 Psch

**01.01.40 Verk.Fl.unterh.**
StL-Nr. 2179012010101 1
Verkehrsflächen zur Aufrechterhaltung
des öffentlichen und Anlieger-Verkehrs
sowie des Baustellenverkehrs
innerhalb des Baubereiches einschließlich zwischenzeitlich benutzter Behelfsfahrstreifen verkehrssicher unterhalten.
Abgerechnet wird nach Kalendertagen.
Befestigung nach Unterlagen des AG,
Verkehrsflächen im Zuge der Baustrecke.
Menge: 120,000 d

**01.01.50 Bautafel umsetzen und entsorgen**
Bestehende Bautafel aus Alu-Dibond auf Holzgerüst
abbauen und an anderer Stelle wieder aufbauen.
Schildgröße:  ca. 3,0 x 2,0m
Benötigte Materialien wie zusätzliches Holz,
Betonringe o.ä. sind in die Position einzurechnen.
Am Schluss der Maßnahme die Bautafel abbauen und samt
Unterkonstruktion fachgerecht entsorgen.
Menge: 1,000 St

#### Titel 01.02 Landschaftsbauarbeiten

**01.02.10 Bauseitig gelagerten Oberboden einbauen**
Aufnahme, fachgerechter Einbau und Verdichtung des vom
Auftraggeber bereitgestellten Oberbodens auf den
vorgesehenen Flächen im Außenbereich. Der Oberboden
ist bauseitig bereitgestellt worden und ist auf
Qualität sowie Menge zu prüfen. Der Einbau erfolgt
gemäß den anerkannten Regeln der Technik sowie den
Vorgaben des Auftraggebers.

In der Position ist einzukalulieren, dass die oberste
Bewuchsschicht des nicht abgedeckten Oberbodens
abzutragen und zu entsorgen ist.

Sicherstellung eines sauberen Arbeitsablaufs während
der Bauausführung

Lagerplatz Oberboden auf Baugrundstück.
Menge: 500,000 m3

**01.02.20 Oberboden liefern, einbauen**
StL-Nr. 2169031030402 1
Oberboden liefern und andecken.
Oberboden nach Unterlagen des AG
zur Geländeangleichung, Rekultivierung
und dgl. andecken.
Die Mengenermittlung erfolgt nach Unterlagen
des AG.
Menge: 370,000 m3

**01.02.30 Oberboden auflockern**
StL-Nr. 20490320101 1
Oberboden auf Flächen, die vom AG zur Verfügung
gestellt und der durch den Baubetrieb bzw. die
Zwischenlagerung verdichtet worden ist, auflockern,
abgleichen und abeggen.
Mittlere Tiefe 30 cm.
Menge: 1670,000 m2

#### Titel 01.03 Erdarbeiten

**01.03.10 Belast.Boden lösen bis Z1.2**
StL-Nr. 218904102010601021
Belasteten Boden / Fels profilgerecht oder nach
Unterlagen des AG lösen, laden, entsorgen oder
fördern und zwischenlagern.
Die Abdeckung/Abdichtung sowie das Herstellen der Ausrundung an der Oberkante von Einschnittsböschungen
wird gesondert vergütet.
Boden des/der Homogenbereichs/e  B ''
Beschreibung des Homogenbereichs nach Unterlagen
des AG.
aus allen Abtragsprofilen ggf. einschließlich des
Fahrbahnbereichs. Das Herstellen des
Planums wird ggf. gesondert vergütet.
Schadstoffbelastung bis Z 1.1,
Boden / Fels lösen und in Eigentum des AN
übernehmen und einer Entsorgung nach Wahl
des AN zuführen.
Menge: 50,000 m3

**01.03.20 Zulage Handschachtung**
Handschachtung als Zuschlag zu den Aushubpositionen,
nur auf Anordnung der Bauleitung des AG, für alle
Homogenbereiche.
Menge: 10,000 m3

**01.03.30 Material liefern, einbauen**
StL-Nr. 207904106070101021
Material liefern und nach Unterlagen des AG einbauen
und verdichten. Die Abrechnung erfolgt im Auftrag.
Material 'Auffüllkies (standfest)
für Bodenaustausch unter Planum'
liefern und nach Unterlagen des AG
in allen Auftragsprofilen einbauen und verdichten.
Gebiet Einbauklasse 0.
Das Herstellen des Planums wird gesondert vergütet.
Menge: 420,000 m3

**01.03.40 Geogitter liefern und einbauen**
Menge: 500,000 m2

**01.03.50 Lastplattendruckversuch**
Lastplattendruckversuch einschließlich Auswertung nach
DIN 18 134 durchführen.
Menge: 5,000 St

#### Titel 01.04 Leitungsgräben, Baugruben

**01.04.10 Fundamentaushub, Einzelfundamente**
Fundamentaushub für Einzelfundamente und
profilgerechtes herstellen des Planums, als
Maschinenaushub.
Das Material ist nach Wahl des Auftragnehmers zu
beseitigen.
Die Abrechnung erfolg analog senkrechter
Baugrubenwände.

Homogenbereich:  B1 und B2
Aushubtiefe:  bis ca. 1,25 m
Menge: 40,000 m3

**01.04.20 Fundamentaushub in Handschachtung**
Zuschlag für Fundamentaushub in Handschachtung.
Vergütung nur bei Anordnung durch die Bauleitung.
Menge: 10,000 m3

**01.04.30 Leitungsgraben herstellen**
StL-Nr. 218905103010106011
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'BK 2 &3'
Beschreibung des Homogenbereichs nach Unterlagen
des AG.
Grabentiefe bis 1,00 m,
für Kabelkanäle der OZ 'Pos. 01.06.10 & 01.06.20 bzw.
Bauseitige Kabelverlegung des Elektrikers zu den
Pollerleuchten'
Boden in Leitungsgräben oberhalb der
Leitungszone einbauen und verdichten.
Der Einbau des verdrängten Materials erfolgt
in einer eigenen Position.
Menge: 150,000 m3

**01.04.40 Sand für Bettung und Umhüllung liefern**
Sand 0/4 mm für Verfüllung der Leitungszone bauseits
zu verlegender Erdkabel und Kabelkanäle liefern und
einbauen. Art: 'Strom/Telekom/TV/Daten' Bettung ca. 10
cm, Abdeckung ca. 20 cm, Maximale Korngröße 4 mm.
Menge: 54,000 m3

**01.04.50 Leitungsgrabenverf. oberhalb Leitungs- zone herstellen**
StL-Nr. 2179051060309 1
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'liefern'
einbauen und verdichten.
Menge: 96,000 m3

**01.04.60 Warneinr. Kabel herstellen**
StL-Nr. 218 909 506 03 011
Warneinrichtung für erdverlegte Kabel aus Trassenband herstellen.
Trassenband liefern, DIN EN 12613,
Trassenband auf Leitungszonenverfüllung auslegen.
Menge: 450,000 m

**01.04.70 Höhenangleichung f. Schachtabd. herstellen**
StL-Nr. 21890942001 1
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 60.
Menge: 4,000 St

#### Titel 01.05 Entwässerungsrinnen

**01.05.10 Fassadenrinne B 150 mm H 75 mm Stahl niro höhenverstellbar Querstabrost Rutschgr.ArbeitR10**
STLB-Bau 2024-04 044
Fassadenrinne,
Breite '150' mm,
Höhe '75' mm, aus nichtrostendem Stahl,
höhenverstellbar, Abdeckung mit Querstabrost,
rutschhemmend, Bewertungsgruppe Rutschgefahr R 10 ASR
A1.5, Entwässerung über vorh. Dränschicht, Bettung aus
Beton
.
Menge: 30,000 m

**01.05.20 Entwässerungsrinne C250 NW 100mm Beton Flachrinne Abdeck. Stahl verz Arretierung**
STLB-Bau 2025-04 009
Entwässerungsrinne für Oberflächenwasser DIN EN 1433
und DIN 19580, Klasse C 250, Nennweite 100 mm, aus
Beton, Entwässerungsrinne DIN 19580 als Flachrinne,
ohne Gefälle, mit Abdeckung aus verzinktem Stahl, als
Maschenrost, mit Kantenschutz aus verzinktem Stahl, mit
Arretierung.
Menge: 15,000 m

**01.05.30 Anschluss DL an vorh. Leitung/Schacht herstellen - AWA**
Anschluss DL an vorh. Leitung/Schacht herstellen

Fachplaner TGA
Menge: 2,000 St

**01.05.40 Schottermulde herstellen Breite bis 1 m Tiefe bis 10 cm Boden beseitigen Homog.b.Unterl.AG bis 0,5 km**
StL-Nr. 221136231115101 1
Schottermulde herstellen. Boden zur Herstellung der
Mulde profilgerecht lösen. Mulde mit einer Schotterschicht der Körnung 0/56 in 15 cm Dicke befestigen. Vor
dem Verdichten des Schotters den gesamten Muldenbereich
mit Oberboden einstreuen und einsäen. Das Saatgut wird
gesondert vergütet.
Muldenbreite bis 1,00 m.
Tiefe bis 10 cm.
Boden beseitigen. Entsorgung wird gesondert vergütet.
Homogenbereiche nach Unterlagen des AG.
Länge des Förderweges bis 0,5 km.
Menge: 105,000 m

#### Titel 01.06 Ungebundene Schichten des Oberbaus

**01.06.10 Planum wieder herstellen**
StL-Nr. 217910105010101031
Vorhandene Oberfläche des Unterbaues (Planum)
wieder herstellen. Planum profilieren und
verdichten ggf. mit Wasserzugabe.
Lieferung bzw. aufnehmen und fördern vom Zwischenlager sowie die Beseitigung von überschüssigem
Material werden gesondert vergütet.
Im Fahrbahnbereich
Vorhandenes Planum Unterbau,
max. Abweichung von der Sollhöhe +2/-2 cm,
Breite m 'bis 20,0'
Vorhandenes Planum
zu erreichender EV2--Wert mindestens 120 MPa.
Menge: 1150,000 m2

**01.06.20 FSS herstellen**
StL-Nr. 217910201050008011
Frostschutzschicht (FSS) herstellen,
in Einzelflächen verschiedener Größe nach
Unterlagen des AG,
Einbaudicke cm '40'
bis cm '50'
Material: '0/32mm gebrochen'
Verformungsmodul EV2 min. MPa '120'
Verhältniswert der Verformungsmoduln EV2/EV1 max '2,5'
Menge: 600,000 m3

**01.06.30 Zulage zu SoB herstellen an Einbauten**
StL-Nr. 217910601000101 1
Zulage zum Herstellen von SoB
für Mehraufwendungen durch Erschwernisse
infolge von Einbauten einschließlich des verminderten Leistungsansatzes in der
Fläche,
Frostschutzschicht,
Schächte.
Menge: 10,000 St

**01.06.40 Zulage zu SoB herstellen an Einbauten**
StL-Nr. 217910601000103 1
Zulage zum Herstellen von SoB
für Mehraufwendungen durch Erschwernisse
infolge von Einbauten einschließlich des verminderten Leistungsansatzes in der
Fläche,
Frostschutzschicht,
Straßenabläufe.
Menge: 1,000 St

**01.06.50 Granitkies Traufstreifen**
Granitkies 16/32 liefern und als Traufstreifen entlang
von Gebäudekanten  (gem. Ausführungsplan) und ca. 30cm
tief in Teilflächen einbauen, einschl. Lieferung sowie
aller Nebenarbeiten.
Menge: 50,000 m3

**01.06.60 Bankett herstellen**
StL-Nr. 218910502060803011
Bankett profilgerecht herstellen
mit Querneigung 12% am tiefliegenden und
Querneigung 6% am hochliegenden Fahrbahnrand,
soweit in den Unterlagen des AG nichts anderes
angegeben ist.
Die Erschwernisse durch Einbauten wie
Schächte, Einläufe, Schieber, Verkehrszeichen u.ä.
werden gesondert vergütet.
Einbaubereich 'Entlang Gehwege ohne Einfassung'
Aus Vegetationstragdeckschichtmaterial.
Grobes Gesteinskörnungsgemisch 2/32,
Kategorien SZ26 und C90/3, mit Oberboden mischen,
Verhältnis Gesteinskörnungen/Oberboden 90:10,
(Zentralmischverfahren),
Saatgut Mischung 'Nach Wahl AG'
Saatgutmenge g/m2 'ca. 30'
in Baustoffgemisch einmischen,
Einbaubreite cm '50'
Einbaudicke cm '5'
mit Erschwernis durch Leitpfostenfundamente,
Einbau bündig mit Fahrbahnoberkante,
Verformungsmodul EV2 min. 60 MPa.
Menge: 410,000 m

**01.06.70 Untere Schicht des Banketts herstellen**
StL-Nr. 218910505020201 1
Untere Schicht des Banketts profilgerecht herstellen,
Querneigung wie obere Schicht des Banketts.
Die Erschwernisse durch Einbauten wie
Schächte, Einläufe, Schieber, Verkehrszeichen u.ä.
werden gesondert vergütet.
Einbaubereich 'Entlang Gehwege ohne Einfassung'
frostunempfindliches Material liefern,
Einbauhöhe von cm '20'
bis cm '30'
Breite m '0,5'
Verformungsmodul EV2 min. 60 MPa.
Menge: 410,000 m

#### Titel 01.07 Pflaster, Platten, Zeilen etc.

*Hinweis*

**01.07.10 Granitgroßpflaster- streifen herstellen**
StL-Nr. 217913304010207011
Streifen aus Granitgroßpflastersteinen
mit einer maximalen Fugenbreite von 15 mm
auf 20 cm dickem Fundament herstellen.
Den Fundamentbeton als seitliche Stütze, soweit der
Streifen nicht an Borde oder dgl.anschließt, 15 cm
breiter als der Streifen herstellen und bis zur halben
Steinhöhe hochziehen. Mehrzeilige Streifen sind mit
beidseitigen Schnurkanten herzustellen.
Fundamentbeton C25/30.
1-zeilig
Als Abgrenzung freistehend,
Nennmaße mm/mm/mm '160/160 - 220/160'
Flächen 'gespalten'
Fugen mit Fertigzementmörtel vergießen,
Druckfestigkeit fck,cube des Mörtels min. 50 MPa,
Zement Art CEM I, max. w/z 0,50,
frost-/tausalzbeständig, Ausbreitmaßklasse F5.
Menge: 225,000 m

**01.07.20 Granitgroßpflaster- streifen herstellen am Gebäude**
StL-Nr. 217913304010307011
Streifen aus Granitgroßpflastersteinen
mit einer maximalen Fugenbreite von 15 mm
auf 20 cm dickem Fundament herstellen.
Den Fundamentbeton als seitliche Stütze, soweit der
Streifen nicht an Borde oder dgl.anschließt, 15 cm
breiter als der Streifen herstellen und bis zur halben
Steinhöhe hochziehen. Mehrzeilige Streifen sind mit
beidseitigen Schnurkanten herzustellen.
Fundamentbeton C25/30.
1-zeilig
Als Randeinfassung vor Gebäuden, Mauern,
Zaunfundamenten und dgl.
Nennmaße mm/mm/mm '160/160 - 220/160'
Flächen 'gespalten'
Fugen mit Fertigzementmörtel vergießen,
Druckfestigkeit fck,cube des Mörtels min. 50 MPa,
Zement Art CEM I, max. w/z 0,50,
frost-/tausalzbeständig, Ausbreitmaßklasse F5.
Menge: 15,000 m

**01.07.30 Baugrube in vorh. SoB herstellen**
StL-Nr. 217913902060201011
Baugrube für Borde, Streifen oder Rinnen in vorhandener Tragschicht ohne Bindemittel (SoB) herstellen. Vorhandene Schicht ohne Bindemittel
profilgerecht lösen, seitlich lagern. Arbeitsraum
nach Setzen von Borden, Streifen oder Rinnen
verfüllen und verdichten.
Max. Abweichung von der Sollhöhe +2/-2 cm,
Schichtmaterial 'FSS'
für '1-Zeiler'
Tiefe über 10 bis 20 cm,
verfüllen mit Magerbeton,
überschüssiges Material in Eigentum des AN
übernehmen und der Verwertung nach Wahl
des AN zuführen.
Menge: 240,000 m

*Hinweis*

**01.07.40 Pflasterbelag Hauptzugang**
Flächenbefestigung mit Platten aus Beton gemäß DIN EN
1339 und TL Pflaster-StB liefern und herstellen.

Rastermaße (Kantenlängen/Dicke in cm)
Mehrsteinsystem Typ AD,
bestehend aus den Formaten
50,0 / 25,0 + 20,0 + 15,0 / 12,0
40,0 / 25,0 + 20,0 + 15,0 / 12,0
Qualität ?PLDUI14, ohne Fase, scharfkantig
Formate im gleichen Produktionstakt hergestellt
Abweichungen von den Nennmaßen: Klasse 2,
Kennzeichnung P
Maximale Differenzen der Diagonalen: normative
Zuordnung Klasse 3, Kennzeichnung L
Frost-/Tausalzwiderstand: Masseverlust ? 0,1 kg/m2,
10-fach besser als nach Norm (Norm: 1 kg/m2),
normative Zuordnung: Klasse 3, Kennzeichnung D
Biegezugfestigkeit: Tchar ? 5,0 MPa, Klasse 3
Kennzeichnung U
Abriebwiderstand: ? 20 mm, normative Zuordnung: Klasse
4, Kennzeichnung I
Bruchlastklasse 140, Kennzeichnung 14
Stabilsierendes Verbundsystem im 5,0 cm Raster

Produktmerkmale
Farbe
Grau mit blauer Körnung ? 5 mm

Oberfläche
geschliffen und edelstahlkugelgestrahlt, USRV ? 65,
Rutschhemmungklasse R13

Eigenschaften
stabilsierendes Verbundsystem im 5,0 cm Raster
2-schichtiger Pflasterstein
Vorsatzschicht: verschleißfeste Quarzkörnung mit
farblich abgestimmten Natursteinedelsplitten und
-sanden
  sowie UV-beständigen Eisenoxidfarben (Dicke ? 6 mm)
Kernbeton: hochfeste Hartgesteinzuschlagsstoffe, wie
Quarz-, Granit- oder Basalt, sowie hochwertiges
Betonrecycling.
  Kein Einsatz von Kalkgestein.
Hydrothermale Nachbehandlung zur Erhöhung der
Festigkeit und Dauerhaftigkeit
Abweichungen von den Nennmaßen: Klasse 2,
Kennzeichnung P
Maximale Differenzen der Diagonalen: normative
Zuordnung Klasse 3, Kennzeichnung L
Frost-/Tausalzwiderstand: Masseverlust ? 0,1 kg/m2,
10-fach besser als nach Norm (Norm: 1 kg/m2),
normative Zuordnung: Klasse 3,
  Kennzeichnung D
Tchar ? 5,0 MPa, Klasse 3 Kennzeichnung U
Abriebwiderstand: ? 20 mm, normative Zuordnung: Klasse
4, Kennzeichnung I
Bruchlastklasse 140, Kennzeichnung 14

Lieferung und Verlegung einschließlich Herstellung der
Bettung, Verfugung und Abrütteln
Liefern und verlegen gemäß ATV DIN 18318, und TL
Pflaster-StB einschließlich Herstellung der Bettung
und der Fugenverfüllung.
Rastermaße mit regelgerechten oder systembedingten
Fugenbreiten sind einzuhalten.
Zur Herstellung eines gleichmäßigen Fugenbildes wird
die Verwendung von Verlegeeisen oder vergleichbaren
Hilfsmitteln empfohlen.
Verlegung mit geeigneter Verlegetechnik und
Hilfsmitteln nach Wahl des AN.
Ausführung von Zuschnitten mit der Nasssäge gemäß
separater Position.

Bettung: Brechsand-Splittgemisch aus natürlicher
Gesteinskörnung Korngruppe 0-5 mm gemäß TL Gestein-StB
04 + TL Pflaster-StB 06 + ZTV Pflaster-StB 06 in
gleichmäßiger Schichtdicke herstellen.
Bettungsdicke nach Verdichtung 4 cm ± 1 cm.

Verfugung: Brechsand-Splittgemisch aus natürlicher
Gesteinskörnung Korngruppe 0-4 mm
gemäß TL Gestein-StB 04 + TL Pflaster-StB 06 + ZTV
Pflaster-StB 06.
Die Fugen sind vollständig zu füllen.

Die Sieblinien von Tragschicht-, Bettungs- und
Fugenmaterial müssen aufeinander abgestimmt und
filterstabil sein.

Das Abrütteln der gesäuberten, trockenen Fläche hat
grundsätzlich mit einer geeigneten Vibrationsplatte
mit Kunststoffschürze zu erfolgen.
Ergänzende Einbauhinweise des Herstellers sind
unbedingt zu beachten.

Gewähltes Produkt:____________________________
Menge: 300,000 m2

**01.07.50 Pflasterbelag Terrasse**
Flächenbefestigung mit Platten aus Beton gemäß DIN EN
1339.

Platten ohne seitlich angeformte Abstandhalter.
Mit Mikrofase (? 2x2 mm).
Liefern und in profilgerechter Lage verlegen gemäß
ZTV-Wegebau, Ausgabe 2013,
entsprechend Nutzungskategorie N1: z.B. Terrassen,
Gartenwege,
Wege im Hausgartenbereich, Sitzplätze in Parkanlagen,
ungebundene Bauweise,
Abweichung der Oberfläche von der Sollhöhe ±20 mm,
Neigung: ?1,5 % gemäß ATV DIN 18318
Ebenheit, Stichmaß unterhalb:
der  4 m Latte ? 10 mm
der  2 m Latte ?  6 mm
der  1 m Latte ?  4 mm
Die Verlegung mit unmittelbarem Kontakt
Platte-zu-Platte ist nicht zulässig.

Rastermaße:
Länge / Breite / Dicke in cm
40,0 / 40,0 / 5,0, Qualität RLDUI7 gemäß DIN EN 1339
char. Biegezugfestigkeit Klasse 3 ? 5,0 MPa,

Verlegehinweis:
Rastermaße mit regelgerechten oder systembedingten
Fugenbreiten sind einzuhalten.
Die Verwendung von Verlegeeisen oder vergleichbaren
Hilfsmitteln wird empfohlen.
Ergänzende Einbauhinweise des Herstellers sind zu
beachten.
Verlegung mit geeigneter Verlegetechnik und
Hilfsmitteln nach Wahl des AN.
Ausführung von Zuschnitten mit der Nasssäge gemäß
separater Position.

Oberflächenbearbeitung:
Edelstahlkugelgestrahlte Oberfläche mit
Tiefenimprägnierung,
verhindert das Eindringen von Schmutz in das
Betongefüge.
Bewertungsgruppe nach DIN 51130: R13
USRV nach DIN EN 1339 ? 65,0

Farbe:
Sandstein-Uni

Material:
Vorsatzbeton aus farbechten Natursteinkörnungen und
UV-beständigen Eisenoxidfarben.
Kernbeton mit hochfesten Quarz-, Granit- oder
Basaltzuschlägen,
ohne Einsatz von Kalkgestein.
Hydrothermale Nachbehandlung im Produktionsprozess zur
Qualitätssicherung.

Witterungswiderstand:
Masseverlust nach Frost-Tausalzprüfung ? 0,1 kg/m2,
normative Zuordnung: Klasse 3, Kennzeichnung D,
SOLL gem. DIN EN 1339 Masseverlust ?1,0 kg/m2.

Abriebwiderstand:
? 18,5 mm normative Zuordnung: Klasse 3, Kennzeichnung
I,
SOLL gem. DIN EN 1339 ? 20 mm.

Charakteristische Biegezugfestigkeit:
Anforderungen für Platten aus Beton gemäß DIN EN 1339,
siehe Formate.
SOLL gem. DIN EN 1339: ? 5,0 Mpa.

Maximale Differenzen bei Messung der Diagonalen:
Anforderungen für Platten aus Beton gemäß DIN EN 1339
sowie TL Pflaster-StB:
Klasse 3, Kennzeichnung L
Diagonale ? 850 mm: Maximale Differenz 2 mm
Diagonale > 850 mm: Maximale Differenz 4 mm
SOLL gem. TL Pflaster-StB:
Klasse 2, Kennzeichnung K
Diagonale ? 850 mm: Maximale Differenz 3 mm
Diagonale > 850 mm: Maximale Differenz 6 mm

Nachweise:
Qualitätsanforderungen sind jederzeit mit
Prüfzeugnissen des Herstellers durch den Bieter
nachzuweisen.

Einschließlich Herstellung der Bettung:
Brechsand-Splittgemisch (Hartgestein)
Gebrochene Gesteinskörnung
SZ8/12 ? 22 (Schlagzertrümmerungswert)
geeignet für die Anforderungen der geplanten Belastung.
geeignet für Anforderungen der Nutzungskategorie N1
Die Sieblinien von Tragschicht- und Bettungsmateriel
müssen aufeinander abgestimmt und filterstabil sein.
Körnung
0-4 mm
0-5 mm
0-8 mm
Bettungsdicke nach Verdichtung
gemäß ATV DIN  18318: 4 cm ± 1 cm.

Einschließlich Verfugung:
Brechsand-Splittgemisch (Hartgestein)
gebrochene Gesteinskörnung
SZ8/12 ? 22 (Schlagzertrümmerungswert)
geeignet für die Anforderungen der geplanten Belastung.
geeignet für Anforderungen der Nutzungskategorie N.?
Die Sieblinien von Bettungs- und Fugenmaterial müssen
aufeinander abgestimmt und filterstabil sein.
Gesteinsörnungsgemisch 0-5 mm.
Weitere mögliche Gesteinskörnungen gem. ATV DIN 18318,
z.B.:
0-2 mm
0-4 mm
1-3 mm
1-5 mm
Menge: 210,000 m2

**01.07.60 Pflasterbelag zwischen Beton-Sitzstangen**
Flächenbefestigung mit handgefertigten Platten aus
Beton gemäß DIN EN 1339 und TL Pflaster-StB liefern
und herstellen.

Rastermaße (Maßangaben in cm)
50,0 / 50,0 / 5,0
Qualität RLDUI11
Sichtkanten gerundet
Zulässige Abweichungen Klasse 3, Kennzeichnung R
Maximale Differenzen der Diagonalen: Klasse 3,
Kennzeichnung L
Frost-/Tausalzwiderstand: Masseverlust ? 75 g/m2),
normative Zuordnung: Klasse 3, Kennzeichnung D
charakteristische Biegezugfestigkeit ? 7,0 MPa
normative Zuordnung: Klasse 3, Kennzeichnung U
Abriebwiderstand: ? 18 mm, normative Zuordnung Klasse
4, Kennzeichnung I

Produktmerkmale:
Farbe: Blau

Oberflächenbearbeitung, Sichtbetonklasse SB4
schalungsglatte Sichtbeton-Oberfläche,
Rutschhemmungsklasse USRV ? 45, Rutschhemmungklasse R9

1-schichtige Platte aus Hochleistungsbeton ? C60/75
Expositionsklasse: XF2
Zulässige Abweichungen Klasse 3, Kennzeichnung R
Maximale Differenzen der Diagonalen: Klasse 3,
Kennzeichnung L
Frost-/Tausalzwiderstand: Masseverlust ? 0,75 g/m2,
10-fach besser als nach Norm (Norm: ? 1 kg/m2),
normative Zuordnung: Klasse 3, Kennzeichnung D
charakteristische Biegezugfestigkeit ? 7,0 MPa
normative Zuordnung: Klasse 3, Kennzeichnung U
Abriebwiderstand: ? 18 mm, normative Zuordnung Klasse
4, Kennzeichnung I

Lieferung und Verlegung einschließlich Herstellung der
Bettung, Verfugung
Liefern und gebundene Verlegung gemäß ATV DIN 18318,
und TL Pflaster-StB einschließlich Herstellung der
Bettung und der Fugenverfüllung.
Rastermaße mit regelgerechten oder systembedingten
Fugenbreiten sind einzuhalten.
Zur Herstellung eines gleichmäßigen Fugenbildes wird
die Verwendung von Fugenkreuzen oder vergleichbaren
Hilfsmitteln empfohlen.
Verlegung mit geeigneter Verlegetechnik und
Hilfsmitteln nach Wahl des AN.
Kanten sind während des Einbaus der Elemente mit
geeingeten Hilfsmitteln vor Beschädigungen zu schützen.
Abstimmung der Hilfsmittel mit der Bauleitung vor
Beginn der Verlegung.
Ausführung von Zuschnitten mit der Nasssäge gemäß
separater Position.

Herstellung der Bettung aus drainfähigem
Einkornbeton/-mörtel. Bettungsdicke nach Verdichtung 4
cm ± 1 cm.
Haftvermittler auf der Plattenunterseite auftragen
Ausfugen Fugenmörtel auf Polybutadienbasis.

Hammerfeste Verlegung. Verschmutzungen sind beim
Verlegevorgang unmittelbar zu entfernen.

Gewähltes Produkt:______________________________
Menge: 15,000 m2

*Hinweis*

**01.07.70 Fugenschluss, ungebunden**
Fugenschluss aus Brechsand 0-2, in den obersten 1,5 -
2 cm der Fugen mit Wasser einschlämmen.
Das Fugenschlussmaterial muss den Anforderungen an
Fugenmaterialien gemäß TL Gestein-StB 04, TL
Pflaster-StB 06 u. ZTV Pflaster-StB 06 entsprechen,
Nachweis ist über Datenblätter zu führen.

Angebotenes Fugenschlussmaterial:
__________________________________________________

Die Fuge ist vollständig dauerhaft gefüllt zu halten.
Menge: 210,000 m²

**01.07.80 Unterhaltungspflege ungebundener Fugen**
Die ungebundenen Fugen sind in den ersten 6 Monaten
nach Verkehrsfreigabe in regelmäßigen Abständen,
mindestens alle 4 Wochen auf vollständige Füllung hin
zu überprüfen. Sind die Fugen oder Teile davon zu
weniger als 80% der Steindicke gefüllt, ist bis zur
vollständigen Füllung mit Fugenmaterial nachzufugen.
Ausführung in Abstimmung mit:
der Bauleitung
dem Unterhaltungsbetrieb des Landratsamt Rottal-Inn.
Abrechnung nach:
Quadratmeter nachgefugter Fläche [m2]

Abschließend erfolgt eine ausdrückliche Übergabe der
Fläche in den Verantwortungsbereich des für die
weitere Unterhaltung verantwortlichen Betriebes.

In den ersten Monaten nach Verkehrsfreigabe sollte
keine maschinelle Reinigung der Fläche im
Saugverfahren erfolgen. Bevor die Fläche mit
Reinigungsfahrzeugen befahren wird, ist an einer
Teilfläche zu überprüfen, ob sich die Fugenfüllung
ausreichend verfestigt hat.
Menge: 300,000 m2

#### Titel 01.08 Fundamente, Ausstattung und Sonstiges

*Hinweis*

**01.08.10 Fundament für Außenbeleuchtung**
Fundament für Außenbeleuchtung aus Betonrohr mit einem
mind. Innendurchmesser von 30cm, Baulänge 0,80 m
liefern und auf Ortbeton C 12/15 versetzen.
Erforderliche Erdarbeiten sind in den Einheitspreis
einzurechnen.
Menge: 40,000 St

**01.08.20 Fundamente aus Stahlbeton herst.**
StL-Nr. 218914105010700 1
Fundamente aus Stahlbeton für Widerlager, Flügelwände, Pfeiler, Stützen, Stützwände, Rahmen sowie für
andere Bauteile nach Unterlagen des AG herstellen.
Bewehrung wird gesondert vergütet.
Bauwerksteil(e) 'Einzelfundamente für Fahnenmasten (2
Stk.), Einzelfundament für Beleuchtetes Schild,
Fundament für Briefkastenanlage, Streifenfundamente für
Beton-Sitzstangen'
Herstellung mit Schalung.
Expositionsklassen 'XC2, WF, XF2'
Druckfestigkeitsklasse C '25/30'
Menge: 30,000 m3

**01.08.30 Fertigfundament für Wallbox**
Fertigfundament zur Bodenmontage der Stelen STEMH10,
STEMH20 und STEMH30 im Außenbereich mit folgenden
Eigenschaften:
Fundament aus Stahlbeton der Güte C30/37 nach DIN EN
206-1 gemäß der Expositionsklassen XC4 und XF1. Mit
zwei einbetonierten Kunststoffrohren mit einem
Innendurchmesser von 38,8 mm und 24,3 mm zur
Durchführung der Stromzuleitung und weiterer
Datenleitungen in eine auf dem Fundament montierte
Stele. Einbetonierte Transportanker M12 zur
Verschraubung der im Montageset enthaltenen
Materialien.
Zum bodenbündigen Einbau an geeigneten
Installationsorten. Mitgeliefertes Montageset
bestehend aus Ringschrauben DIN580/M12 (2 Stück),
SKT-Schrauben ISO 4017/M12 x 25 (4 Stück) sowie
passenden Metallscheiben (4 Stück).
Material: Stahlbeton, Güte C30/37
Expositionsklasse: XC4 und XF1
Rohrleitung Strom: FKuS-EM-F 105; 38,8 mm innen
Rohrleitung Daten: FKuS-EM-F 32; 24,3 mm innen
Kompatibilität Stelen: STEMH10, STEMH20, STEMH30
Lieferumfang: Montageset
Abmessungen: 650 x 430 x 190 mm (H x B x T)
Bauart: Fertigfundament mit Leerrohren und
Montageankern

Gewähltes Produkt:___________________________
Menge: 1,000 St

**01.08.40 Sauberkeitsschicht herst.**
StL-Nr. 218914102 1
Sauberkeitsschicht aus unbewehrtem Beton der
Druckfestigkeitsklasse C8/10, 10 cm dick mit einem
allseitigen Überstand von 10 cm über die Fundamentfläche nach Unterlagen des AG herstellen.
Betonoberfläche eben abziehen.
Das Abziehen der Betonoberfläche gehört zum
Leistungsumfang.
Bauwerksteil(e) 'Fahnenmasten, Beleuchtetes Schild,
Briefkastenanlage'
Menge: 5,000 m2

*Hinweis*

**01.08.50 Liefern frei Verwendungsstelle von Baustahl**
Liefern frei Verwendungsstelle von Baustahl
(BSt 500 S, quergerippter Rundstahl) in versch. Längen
und Querschnitten, biegen, verlegen bzw. einbauen
und binden. Erforderl. Abstandhalter, Abstandkörbe
(Apsta mit PVC-Standfüßen) Böckchen, Bindedraht,
und sonstiger Kleinstahl sind in die Preise
einzurechnen
und werden nicht gesondert vergütet. Der eingebaute
Baustahl wird nach den Plänen des Statikers
abgerechnet!
Sollte bei der Abnahme der Bewehrung das Zulegen
weiterer Stäbe gefordert werden, so wird hierfür nur
der
EP vergütet. Zur Abrechnung des Baustahls ist eine
ordentliche Verlegeskizze anzulegen und mit
den Abrechnungsunterlagen einzureichen!
Menge: 500,000 kg

**01.08.60 Liefern frei Verwendungsstelle Baustahl - Lagermatten**
wie vorst. Pos.  beschrieben, jedoch liefern frei
Verwendungsstelle von Baustahlgewebelagermatten
in  verschiedenen Größen, Abmessungen und
Querschnitten, lt. Bewehrungsplänen bzw. Mattenlisten.
Gemäß Schneideskizzen schneiden, verlegen, einbauen
und binden. Erforderliche Abstandhalter für untere und
obere Bewehrung sind in den EP einzurechnen.

Baustahl: BSt 500 M.
Menge: 500,000 kg

**01.08.70 Statik, Schal u. Bewehrungspläne**
Statik, Schal u. Bewehrungspläne
für alle vorgenannten Pos. erstellen.
Die Unterlagen sind dem AG mit
mndestens 2 Wochen Vorlauf
3-fach in prüffähiger Form zu liefern.
Menge: 1,000 psch

*Hinweis*

**01.08.80 Stahlbetonfertigteil als Briefkastenanlage inkl. Fundament**
Liefern, herstellen und fachgerecht versetzen eines
freistehenden Stahlbetonfertigteils zur Ausbildung
einer Briefkastenanlage, einschließlich aller
erforderlichen Nebenleistungen und dem benötigten
Fundament nach statischer Erfordernis.
Abmessungen Briefkastenanlage:
ca. 1,50 m (Breite) × 2,00 m (Höhe) × 0,50 m (Tiefe)
Konstruktion / Material:
Stahlbetonfertigteil nach statischen und konstruktiven
Erfordernissen.
Beton nach DIN EN 206 in Verbindung mit DIN 1045-2.
Expositionsklassen: XC4, XF1
Festigkeitsklasse: mind. C30/37.
Bewehrung nach statischer Bemessung.
Oberflächen:
Sichtseite in Sichtbetonqualität SB2 gemäß
DBV-Merkblatt Sichtbeton oder gleichwertig,
nicht sichtbare Flächen schalungsglatt.
Kanten gefast (ca. 10-15 mm).
Einbauteile / Aussparungen:
Werkseitige, maßgenaue Herstellung sämtlicher
Aussparungen und Einbauteile nach Plan. Alle Öffnungen
inkl. Hüllrohre, Abdichtungen und
Befestigungsvorbereitungen.
Abstimmung mit den bauseitigen Gewerken und
Ausführungsplänen.
Transport und Montage:
Einschließlich Transport zur Baustelle, Abladen,
Einheben mittels geeignetem Hebezeug,
lot- und fluchtgerechtes Versetzen auf bauseits
vorbereitetem Fundament.
Unterfüttern, Ausrichten und kraftschlüssiges
Vergießen mit geeignetem Vergussmörtel.
Fugen / Abdichtung:
Fugen zwischen Fertigteil und angrenzenden Bauteilen
dauerhaft schließen und witterungsbeständig abdichten.
Fundament:
ca. 2,00 m (Breite) x 1,00m (Höhe) x 1,00m (Tiefe)
Besondere Leistungen:
Lieferung und Einbau aller erforderlichen
Transportanker und Montagehilfen
Schutzmaßnahmen für Sichtflächen während Transport und
Montage
Abstimmung mit Elektro- und Ausbauteilen
Erstellung von Werk- und Montageplänen vor Fertigung
Menge: 1,000 St

**01.08.90 Beton-Sitzstangen Element l=1,00m**
Gartengestaltungselementen aus Beton gemäß DIN EN
13198,
Sitzblock ohne Versetzhilfen liefern und versetzen.

Fertigungsmaße (Maßangaben in cm)
monolithisches Sitzelement
100 / 50 / 50
Sichtkanten leicht gefast (Silikonfase/Microfase)
Betongüte ? C60/75
ohne Versetzhilfen

Produktmerkmale
Farbe
Blau

Oberflächenbearbeitung, Sichtbetonklasse SB4
alle sichtbaren Seiten schalungsglatte
Sichtbeton-Oberfläche

Hochleistungsbeton ? C60/75
durchgängig aus farblich abgestimmten
Natursteinedelsplitten und -sanden mit
UV-beständigen Eisenoxidfarben, nicht armiert
Frost-/Tausalzwiderstand: Masseverlust ? 75 g/m2

Lieferung und Einbau
Flucht und höhengerecht mit engen Stoßfugen auf ca. 5
cm Verlegeschicht aus Einkornbeton/Drainmörtel.
Kanten sind während des Einbaus der Elemente mit
geeingeten Hilfsmitteln vor Beschädigungen zu schützen.
Abstimmung der Hilfsmittel mit der Bauleitung vor
Beginn der Verlegung.
Verschmutzungen sind beim Verlegevorgang unmittelbar
zu entfernen.
Leistung einschließlich aller benötigten Geräte und
Hilfmittel.
Fundament gemäß separater Position

Liefern in 1,00m lange Sitzblöcke. Einbauen und
gegebenerfalls aneinanderreihen damit die 1,00m bis
6,00m langen Sitzstangen entstehen.

Längen Sitzstangen in m: 1,00; 2,00; 3,00; 4,00m;
5,00m; 6,00m

Gewähltes Produkt:___________________________
Menge: 21,000 St

**01.08.100 Fahnenmast liefern und einbauen**
Fahnenmaste liefern und einbauen,
bestehend aus
Aushub in cm '?100 x 100 x 60'? herstellen,
einschl. Bodenhülse,
Bodenhülse im Lot setzten und mit Beton C 25/30
verfüllen,
Fahnenmast zylindrisch, Durchmesser 75 mm,
Alu, eloxiert, bis 7,50 m über Boden,
in Fundament einbauen, mit Zentrierring fixieren

Gewähltes Produkt:_____________________________
Menge: 2,000 St

**01.08.110 Rammschutzbügel für Ladestationen**
Rammschutzbügel, U-förmig, aus Stahlrohr,
Rohrdurchmesser ca. 76 mm, Höhe ca. 900 mm, Breite ca.
800-1.000 mm, mit korrosionsbeständiger bzw.
feuerverzinkter Oberfläche und zusätzlicher gut
sichtbarer Beschichtung. Zur Sicherung einer
Ladestation gegen Anfahren durch Kraftfahrzeuge.
Einschließlich Fußplatten, zugelassener
Befestigungsanker, Bohrungen, Montage, Ausrichten und
sämtlicher Nebenarbeiten, vollständig montiert.
Menge: 1,000 St

*Hinweis*

**01.08.120 Elektroleerohr DN40**
Elektroleerrohr DN 40 aus geeignetem Kunststoff, zur
unterirdischen Leitungsführung, einschließlich
Formstücken, Verbindungselementen, Zugdraht/Zugleine
und Verschluss der Rohrenden, fachgerecht verlegt und
betriebsfertig hergestellt
Menge: 20,000 m

#### Titel 01.09 Landschaftsbau: Pflanz- und Pflegearbeit

*Hinweis*

**01.09.10 Baumsubstrat**
Baumsubstrat liefern und einbauen.
Es muss für Pflanzungen von Stadt- und Straßenbäumen
geeignet sein.

Eigenschaften:
hohe Verrüttelungsstabilität
Gute Drainagewirkung
Kultursubstrat - nicht überbaubar
Für Pflanzungen von Stadt- u. Straßenbäumen unter
Verwendung von Bodenmaterial natürlicher Herkunft
(kiesiger Unterboden, humoser Oberboden), Sand,
pflanzlichen Stoffen aus Garten- und Landschaftsbau
(Grüngutkompost)

Einbauhinweise:
Einbautiefen bis zu 2m unter GOK möglich
Verdichtungen über den natürlichen Lagerungsdichten
(ca. 85% Dpr) sind zu vermeiden.
Einbau nur in trockenem bis erdfeuchtem Zustand
Wassergehalt <= Wpr, bei trockener Witterung und auf
ausreichend wasserableitendem Baugrund

Regelwerke:
DüMW
BBodSchV
ZTV-Vegtra-Mu
FLL

Produktvorschlag: Baumsubstrat A von BBG Donau-Wald
oder gleichwertig
Menge: 65,000 m3

**01.09.20 Pflanzgrube verfüllen**
Pflanzgrube verfüllen mit Gemisch für Hochstamm,
Schichtdicke 100 cm,
Seitenlänge der Pflanzgrube 150/150 cm mit in
Vorposition gemischtem Material.
incl. Abdeckung aus Rindenmulch
Menge: 65,000 m3

**01.09.30 Bastmatte als Stammschutz**
Hochstamm bis STU 18/20 schützen;
Schutz des Stammes durch Bastmatte (Verdrahtung).
Schutz vom Stammfuß bis zum 1. Ast.
Menge: 27,000 St

**01.09.40 Pflanzenverankerung Pfahl-Vierbock**
Pflanzenverankerung mit Pfahl-Vierbock mit
Lattenrahmen, für Hochstämme bis STU 18-20 cm,
Pfähle, weißgeschält, Pfahllänge 300 cm,
Zopfdicke 10/12 cm, Bindegut aus Kokosstrick.
Menge: 27,000 St

*Hinweis*

**01.09.50 Rasenansaat auf Oberboden herst.**
StL-Nr. 21293110101 2
Rasenansaat (Normalsaat) herstellen.
Saatgutmenge g/m2 '20 g/m2'
Fertigstellungspflege wird gesondert vergütet.
Saatgutmischung RSM 'nach Wahl des AG'
Menge: 2900,000 m2

*Hinweis*

**01.09.60 Pflanzfläche fräsen**
StL-Nr. 212930104 2
Pflanzfläche (eben bis schwach geneigt)
20 cm tief fräsen und planieren.
Menge: 170,000 m2

**01.09.70 Baumsubstrat für Beete**
Baumsubstrat liefern und einbauen.
Es muss für Pflanzungen von Stadt- und Straßenbäumen
geeignet sein wird hier aber für die Gräser- und
Staudenbeete verwendet.

Eigenschaften:
hohe Verrüttelungsstabilität
Gute Drainagewirkung
Kultursubstrat - nicht überbaubar
Für Pflanzungen von Stadt- u. Straßenbäumen unter
Verwendung von Bodenmaterial natürlicher Herkunft
(kiesiger Unterboden, humoser Oberboden), Sand,
pflanzlichen Stoffen aus Garten- und Landschaftsbau
(Grüngutkompost)

Einbauhinweise:
Einbautiefen bis zu 2m unter GOK möglich
Verdichtungen über den natürlichen Lagerungsdichten
(ca. 85% Dpr) sind zu vermeiden.
Einbau nur in trockenem bis erdfeuchtem Zustand
Wassergehalt <= Wpr, bei trockener Witterung und auf
ausreichend wasserableitendem Baugrund

Regelwerke:
DüMW
BBodSchV
ZTV-Vegtra-Mu
FLL

Einbaudicke: 5cm

Produktvorschlag: Baumsubstrat A von BBG Donau-Wald
oder gleichwertig
Menge: 8,500 m3

**01.09.80 Rindenmulch für Beete**
Stauden-/Gräserpflanzflächen gegen Verunkrautung und
Austrockung mulchen mit feinem Rindenmulch, Körnung
10-25mm, abgemagert und  vorkompostiert, gütegesichert.
Dicke der Mulchschicht über 8cm.
Menge: 170,000 m²

**01.09.90 Startdüngung der Beete**
Liefern und fachgerechtes Ausbringen eines
mineralischen NPK-Startdüngers nach Fertigstellung der
Pflanzarbeiten einschließlich gleichmäßigem Verteilen,
leichtem Einarbeiten und anschließendem Einwässern der
Pflanzflächen.
Verwendung eines chloridarmen NPK-Volldüngers für
Gehölz- und Staudenpflanzungen, Aufwandmenge gemäß
Herstellerangaben.
Einschließlich aller Nebenleistungen
Menge: 170,000 m²

*Hinweis*

**01.09.100 Wandkiestragschicht 30cm herstellen**
Wandkies liefern und als mineralische
Tragschicht/Dränschicht unter Vegetationsflächen
fachgerecht einbauen.

Einbau in einer Gesamtstärke von 30 cm, lagenweise
herstellen und verdichten. Oberfläche profil- und
höhengerecht entsprechend Planung herstellen
.
Material frostbeständig, wasserdurchlässig und frei
von bindigen Bestandteilen.

Einschließlich sämtlicher Nebenleistungen,
Materialtransporte, Verdichtungsarbeiten.
Menge: 1500,000 m²

**01.09.110 Thermobehandelten Kompost liefern und einbauen**
Thermobehandelten, gütegesicherten Kompost zur
Bodenverbesserung für die Herstellung einer
Blumenwiese liefern und fachgerecht einbauen.

Kompost entsprechend den geltenden güte- und
hygienerechtlichen Anforderungen, frei von
Fremdstoffen, keimfähigen Unkräutern und Schadstoffen.

Aufbringen des Materials in gleichmäßiger Schichtdicke
von 3 cm auf vorbereiteten Untergrund einschließlich
Verteilen, Feinplanie und Einarbeiten in die
Oberbodenschicht.

Einschließlich sämtlicher Nebenleistungen,
Materialtransporte und Anpassarbeiten.
Menge: 1500,000 m²

**01.09.120 Saatgut für Blumenwiese**
Blumenwiesen ansaat liefern und herstellen.

Aussaatstärke: 5,00 g/m2

Bestehend aus folgenden Kräutern:
Achillea millefolium, Agrimonia eupatoria ssp
eupatoria, Anthemis tinctoria, Anthyllis vulneraria,
Barbarea vulgaris, Bellis perennis, Berteroa incana,
Betonica officinalis, Campanula glomerata ssp
glomerata, Campanula patula, Campanula persicifolia,
Carum carvi, Centaurea cyanus, Centaurea jacea spp
jacea, Centaurea scabiosa ssp scabiosa, Chrysanthemum
segetum, Cichorium inlybus ssp intybus, Dianthus
carthusianorum ssp carthusianorum, Dianthus deltoides,
Echium vulgare, Erysimum hieraclifolium, Galium verum,
Hieracium pilosella, Hypericum perforatum var
perforatum, Hypochoeris radicata, Knaulia arvensis,
Leontodon autumnalis ssp autumnalis, Leontodon hispidus

Die oben aufgeführten Kräuter sollen jeweils einen
Mischungsanteil zwischen 0,5 und 4,00 % besitzen.

Der genaue Mischungsanteil wird vom AG mitgeteilt.
Menge: 1500,000 m²

*Hinweis*
Die Fertigstellungspflege umfasst die Pflegearbeiten
von der Fertigstellung der Bepflanzung bis zum
Zeitpunkt der Abnahme im Frühsommer. Maximal 1 Jahr.
ALLE Pflegegänge sind VOR Ausführung der BL anzumelden
und unmittelbar NACHHER der BL mit Einzelnachweisen
der Tätigkeiten, der ausführenden Berufsgruppen und
mit Original-Lieferscheinen zu dokumentieren.

**01.09.130 Fertigstellungspflege Rasenflächen**
Rasen mähen bei einer Wuchshöhe von 5-8 cm, Schnitthöhe
3-4 cm, Schnittgut wird Eigentum des AN und ist zu
entsorgen.
Die Leistung umfaßt ca. 4-6 Arbeitsgänge bis zur
Abnahme.
Menge: 2900,000 m2

**01.09.140 Säuberungsgang Pflanzungen**
Gemulchte erdgebundene Pflanzungen (Gehölze und
Stauden) von unerwünschtem Aufwuchs ohne
flächendeckende Bodenlockerung beseitigen. Alle
aufgewachsenen Wildkräuter und Gräser sind durch
Ziehen der Pflanze mitsamt der Wurzel vollständig zu
entfernen. Abgestorbene Pflanzenteile ausschneiden.
Fläche von Unkraut, Steinen und sonstigem Unrat ab 3cm
Durchmesser säubern und alles abfahren.
Für Baumscheiben wird 1 m2 angesetzt, für
einzelstehende Kletterer 0,4 m2 (= 0,6 x 0,6m), für
Heckenpflanzungen 0,2m Breite.
EP = 1 Arbeitsgang
Menge: 2,000 St

**01.09.150 Wässerungsgang Pflanzungen**
Wässern der erdgebundnen Pflanzflächen, der
Wasserentnahme siehe Besondere Vertragsbedingungen.
Mindestwassermenge je Arbeitsgang und Stück:
150 l für Bäume, 27 St.
10 l/m Heckenstreifen, ca. 315m
20 l/m2 erdgebundene Stauden-/Gräserpflanzflächen
4 Arbeitsgänge geplant, aber EIGENVERANTWORTLICH vom
AN nach Bedarf und Witterung erweiterbar, Ausführung
jeweils VORAB mit der BL abzusprechen
EP=Preis für 1 Arbeitsgang
Menge: 4,000 St

**01.09.160 Wassersack liefern und einbauen**
Wassersack zur Bewässerung von neu gepflanzten Bäumen
liefern und fachgerecht einbauen.

Wassersack aus UV-stabilem, witterungsbeständigem
Kunststoff, geeignet zur langsamen und gleichmäßigen
Wasserabgabe im Wurzelbereich. Befestigung gemäß
Herstellerangaben am Baumstamm.

Einschließlich sämtlicher Befestigungsmittel,
Füllöffnung, Reißverschluss-/Verschlusssystem sowie
aller Nebenleistungen.

Fassungsvermögen ca. 50-75 Liter.
Menge: 27,000 St

*Hinweis*
Die Unterhaltungspflege umfasst die Pflegearbeiten von
der Abnahme bis zum Ende der Gewährleistungszeit.
Zeitraum i.d.R. 2 Jahre.
ALLE Pflegegänge sind VOR Ausführung der BL anzumelden
und unmittelbar NACHHER der BL mit Einzelnachweisen
der Tätigkeiten, der ausführenden Berufsgruppen und
mit Original-Lieferscheinen zu dokumentieren.

**01.09.170 Säuberungsgang Pflanzungen**
Gemulchte erdgebundene Pflanzungen (Gehölze und
Stauden) von unerwünschtem Aufwuchs ohne
flächendeckende Bodenlockerung beseitigen. Alle
aufgewachsenen Wildkräuter und Gräser sind durch
Ziehen der Pflanze mitsamt der Wurzel vollständig zu
entfernen. Abgestorbene Pflanzenteile ausschneiden.
Fläche von Unkraut, Steinen und sonstigem Unrat ab 3cm
Durchmesser säubern und alles abfahren.
Für Baumscheiben wird 1 m2 angesetzt, für
einzelstehende Kletterer 0,4 m2 (= 0,6 x 0,6m), für
Heckenpflanzungen 0,2m Breite.
EP = 1 Arbeitsgang
Menge: 4,000 St

**01.09.180 Wässerungsgang Pflanzungen**
Wässern der erdgebundnen Pflanzflächen, der
Wasserentnahme siehe Besondere Vertragsbedingungen.
Mindestwassermenge je Arbeitsgang und Stück:
150 l für Bäume, 27 St.
10 l/m Heckenstreifen, ca. 315m
20 l/m2 erdgebundene Stauden-/Gräserpflanzflächen
4 Arbeitsgänge geplant pro Saison, aber
EIGENVERANTWORTLICH vom AN nach Bedarf und Witterung
erweiterbar, Ausführung jeweils VORAB mit der BL
abzusprechen
EP=Preis für 1 Arbeitsgang
Menge: 8,000 St

**01.09.190 Düngungsgang Einzelgehölze**
Düngung der Gehölze mit organisch-mineralischem
NPK-Dünger. Dünger aufbringen auf Rindenmulchschihct
und oberflächlich einarbeiten. Mindestmenge 100g/m2,
pro Einzelgehöl wird von 1 m2 ausgegangen.
Je 1 Arbeitsgang pro Jahr vorgesehen, aber
eigenverantwortlich von AN nach Bedarf erweiterbar,
Ausführung jeweils VORAB mit der BL abzusprechen.
EP=Preis für 1 Arbeitsgang
Menge: 2,000 St

**01.09.200 Rindenmulch-Ergänzung**
Vorhandene Rindenmulchflächen ergänzen mit feinem
Rindenmulch, abgemagert, vorkompostier, Gütegesichert,
Körnung 10-25 mm.
Dicke der Mulchschicht über 8cm.
Nur am Ende der Gewährleistungszeit.
EP=Preis für 1 Arbeitsgang
Menge: 1,000 St

*Hinweis*

*Hinweis*

**01.09.210 Carpinus betulus**
StL-Nr. 2129302090600 2
Carpinus betulus liefern.
'Hei, 100-125cm, o.B.'
Menge: 166,000 St

*Hinweis*

**01.09.220 Ligustrum vulgare Atrovirens**
StL-Nr. 21293022606 2
Ligustrum vulgare
Atrovirens liefern.
'Hei, 2xv, o.B., 80-100cm'
Menge: 84,000 St

*Hinweis*

**01.09.230 Ligustrum vulgare Atrovirens**
StL-Nr. 21293022606 2
Ligustrum vulgare
Atrovirens liefern.
'Hei, 2xv., o.B., 80-100cm'
Menge: 228,000 St

**01.09.240 Gehölz pflanzen, Hei bis 150, vStr**
StL-Nr. 212930302 2
Gehölz (mit und ohne Ballen) pflanzen
einschließlich Pflanzloch herstellen,
Heister bis 150 cm hoch,
verpflanzter Strauch,
Pflanzloch DU 30 cm, 30 cm tief.
Menge: 569,000 St

*Hinweis*
Pflanzabstand: 1,80m in der Reihe x 1m zwischen den
Reihen, Pflanzreihen diagonal versetzt, Pflanzung der
Sträucher in Gruppen von 3-5 Stück einer Art, Heister
einzeln eingestreut.

Sträucher: verplanzte Sträucher, Mindestpflanzgröße
80-100, mind. 4 Triebe

Heister: 2xv, o.B./m.B., 150-200cm

*Hinweis*

**01.09.250 Ligustrum vulgare Atrovirens**
StL-Nr. 21293022603 2
Ligustrum vulgare
Atrovirens liefern.
vStr, 'Mindestpflanzgröße 60-100, mind. 3 Triebe'
Menge: 30,000 St

**01.09.260 Ribes alpinum**
StL-Nr. 2129302470300 2
Ribes alpinum liefern.
'vStr, Mindestplanzgröße 60-100cm, mind. 3 Triebe'
Menge: 30,000 St

**01.09.270 Corylus avellana**
StL-Nr. 2129302140300 2
Corylus avellana liefern.
vStr, 'Mindestpflanzgröße 60-100cm, mind. 3 Triebe'
Menge: 25,000 St

**01.09.280 Viburnum opulus**
StL-Nr. 2129302750300 2
Viburnum opulus liefern.
vStr, 'Mindestplanzgröße 60-100cm, mind. 3 Triebe'
Menge: 25,000 St

**01.09.290 Lonicera xylosteum**
StL-Nr. 2129302270300 2
Lonicera xylosteum liefern.
vStr, 'Mindestpflanzgröße 60-100cm, mind. 3 Triebe'
Menge: 25,000 St

**01.09.300 Cornus sanguinea**
StL-Nr. 2129302130300 2
Cornus sanguinea liefern.
vStr, 'Mindestpflanzgröße 60-100cm, mind. 3 Triebe'
Menge: 24,000 St

**01.09.310 Rosa canina**
StL-Nr. 2129302510400 2
Rosa canina liefern.
vStr, 3 Tr, 60-100 h,
Menge: 20,000 St

**01.09.320 Sambucus nigra**
StL-Nr. 2129302600300 2
Sambucus nigra liefern.
vStr, 3 Tr, 60-100 h,
Menge: 15,000 St

**01.09.330 Gehölz pflanzen, Hei bis 150, vStr**
StL-Nr. 212930302 2
Gehölz (mit und ohne Ballen) pflanzen
einschließlich Pflanzloch herstellen,
Heister bis 150 cm hoch,
verpflanzter Strauch,
Pflanzloch DU 30 cm, 30 cm tief.
Menge: 239,000 St

*Hinweis*

**01.09.340 Sorbus aria**
StL-Nr. 2129302620600 2
Sorbus aria liefern.
'"Magnifica"
2xv, o.B./m.B., 150-200cm'
Menge: 10,000 St

**01.09.350 Prunus avium**
StL-Nr. 2129302380600 2
Prunus avium liefern.
'"Wildform"
2xv, o.B., 150-200cm'
Menge: 10,000 St

**01.09.360 Sorbus torminalis**
StL-Nr. 2129302650400 2
Sorbus torminalis liefern.
'2xv, o.B./m.B., 150-200cm'
Menge: 10,000 St

**01.09.370 Gehölz pflanzen**
StL-Nr. 212930301030103 2
Gehölz pflanzen einschließlich Pflanzloch herstellen.
Hochstamm, StU bis 12 cm, Solitär,
Stammbusch, Heister, 150 - 300 cm hoch,
Pflanzloch DU 60 cm, 40 cm tief,
mit Ballen,
''
Menge: 30,000 St

*Hinweis*
(von links nach rechts/schmal nach breit)
Alle: Topfballen Tb 9

**01.09.380 Beet 1 - Geranium phaeum 'Album' 61**
Geranium phaeum 'Album' liefern.
Topfballen Tb 9
Menge: 40,000 St

**01.09.390 Beet 2 - Geranium 'Rozanne' 61**
Geranium 'Rozanne' liefern.
Topfballen Tb 9
Menge: 60,000 St

**01.09.400 Beet 3 - Geranium sanguineum 'Album' 61**
Geranium sanguineum 'Album' liefern.
Topfballen Tb 9
Menge: 100,000 St

**01.09.410 Beet 4 - Geranium nodosum**
Geranium nodosum liefern.
Topfballen Tb 9
Menge: 166,000 St

**01.09.420 Beet 5 - Geranium macrorrhizum 'White Ness' 61**
Geranium macrorrhizum 'White Ness' liefern.
Topfballen Tb 9
Menge: 133,000 St

**01.09.430 Beet 6 - Geranium cantabrigiense 'Biokovo' 61**
Geranium cantabrigiense 'Biokovo' liefern.
Topfballen Tb 9
Menge: 200,000 St

**01.09.440 Staudenbeet-Felder pflanzen**
Stauden / Sträucher pflanzen.
Das Fräsen der Pflanzfläche ist mit einzurechnen.
Inkl. aller notwendigen Nebenarbeiten und Materialien.
Das Liefern der Pflanzen wird einzeln in seperaten
Positionen abgerechnet.
Menge: 100,000 m2

*Hinweis*
(von links nach rechts/breit nach schmal)
Alle: Topfgröße P 0,5

**01.09.450 Beet 1 - Festuca glauca 'Elijah Blue' 61**
Festuca glauca 'Elijah Blue' liefern.
Topfgröße P 0,5
Menge: 160,000 St

**01.09.460 Beet 2 - Sesleria caerulea**
Sesleria caerulea liefern.
Topfgröße P 0,5
Menge: 183,000 St

**01.09.470 Beet 3 - Luzula sylvatica**
Luzula sylvatica liefern.
Topfgröße P 0,5
Menge: 61,000 St

**01.09.480 Beet 4 - Melica ciliata**
Melica ciliata liefern.
Topfgröße P 0,5
Menge: 74,000 St

**01.09.490 Beet 5 - Sesleria autumnalis**
Sesleria autumnalis liefern.
Topfgröße P 0,5
Menge: 72,000 St

**01.09.500 Beet 6 - Carex morrowii 'Ice Dance' 61**
Carex morrowii 'Ice Dance' liefern.
Topfgröße P 0,5
Menge: 40,000 St

**01.09.510 Beet 7 - Hakonechloa macra**
Hakonechloa macra liefern.
Topfgröße P 0,5
Menge: 13,000 St

**01.09.520 Gräserbeet-Felder pflanzen**
Gräser pflanzen.
Das Fräsen der Pflanzfläche ist mit einzurechnen.
Inkl. aller notwendigen Nebenarbeiten und Materialien.
Das Liefern der Pflanzen wird einzeln in seperaten
Positionen abgerechnet.
Menge: 85,000 m2

*Hinweis*
(von links nach rechts/breit nach schmal)
Alle: Topfgröße P 0,5

**01.09.530 Spiraea japonica 'Little Princess' 61**
Spiraea japonica 'Little Princess' liefern.
vStr., Mindestens 4 bis 5 Triebe
Menge: 11,000 St

**01.09.540 Viburnum farreri**
Viburnum farreri liefern.
Stauch, mind. 3-4 Triebe, 80-100cm
Menge: 10,000 St

**01.09.550 Gehölz pflanzen, Hei bis 150, vStr**
StL-Nr. 212930302 2
Gehölz (mit und ohne Ballen) pflanzen
einschließlich Pflanzloch herstellen,
Heister bis 150 cm hoch,
verpflanzter Strauch,
Pflanzloch DU 30 cm, 30 cm tief.
Menge: 21,000 St

*Hinweis*

*Hinweis*

**01.09.560 Tilia cordata**
StL-Nr. 2129302690600 2
Tilia cordata liefern.
H, 3 x v, mDb, StU '18-20; "Rancho""'
Menge: 6,000 St

**01.09.570 Acer campestre**
StL-Nr. 2129302010700 2
Acer campestre liefern.
'"Elsrijk", Solitär, ausgeprägt mehrstämmig mindestens
3 bis 4 Hauptstämme, aufgeastet, m.DB., Höhe 300-350cm,
Breite 150-200cm"'
Menge: 1,000 St

*Hinweis*

**01.09.580 Platanus x hispanica 'Malburg' 61**
Platanus x hispanica 'Malburg' liefern.
Hochstamm, 3xv, 18-20cm, m.Db.
Menge: 7,000 St

*Hinweis*

**01.09.590 Carpinus betulus**
StL-Nr. 2129302090500 2
Carpinus betulus liefern.
H, 3 x v ,mDb, StU '18-20cm; "Fastigiata""'
Menge: 3,000 St

**01.09.600 Acer platanoides**
StL-Nr. 2129302020500 2
Acer platanoides liefern.
H, 3xv, mDb, StU '18-20cm, "Columnare""'
Menge: 4,000 St

*Hinweis*

**01.09.610 Amelanchier lamarckii**
Amelanchier lamarckii liefern.
Solitär, mehrstämmig mind. 3 bis 5 Triebe, aufgeastet,
m.DB, 250-300cm
Menge: 6,000 St

**01.09.620 Gehölz pflanzen**
StL-Nr. 212930301010103 2
Gehölz pflanzen einschließlich Pflanzloch herstellen.
Hochstamm, StU 16 - 25 cm, Solitär,
Stammbusch über 400 cm hoch,
Pflanzloch DU 100 cm, 60 cm tief,
mit Ballen,
''
Menge: 27,000 St

#### Titel 01.10 Asphaltschichten

*Hinweis*

**01.10.10 ATS aus AC 22 T N herstellen**
Asphalttragschicht aus Asphalttragschichtmischgut
AC 22 T N herstellen auf 'FSS (Frostschutzschicht)'
Einbaubereich 'Gehwege Bk 0,3'
Einbaudicke 8,0 cm,
mit Bindemittel 70/100,
Menge: 650,000 m2

**01.10.20 Zulage für Handeinbau ATS**
Zulage für zuvor beschriebener Position für den Einbau
der Asphalttragschicht im Handeinbau.

Ausführung in Kleinflächen, Anschlussbereichen,
Randzonen sowie schwer zugänglichen Bereichen der
Außenanlagen.

Einschließlich Mehraufwand für händisches Verteilen,
Profilieren, Nacharbeiten und Verdichten des
Asphaltmischgutes sowie aller hierfür erforderlichen
Geräte und Nebenleistungen.
Menge: 50,000 m²

**01.10.30 ADS aus AC 8 D S herstellen**
StL-Nr. 218911404060102 1
Asphaltdeckschicht aus Asphaltbeton AC 8 D S
herstellen, Einbaudicke von cm '4'
bis cm '4'
Das Abstumpfen der Oberfläche wird gesondert
vergütet.
Einbaubereich 'Gehwege BK 0,3'
Einbau nach Unterlagen des AG,
mit Bindemittel 50/70.
Menge: 650,000 m2

**01.10.40 Zulage für Handeinbau ADS**
Zulage für zuvor beschriebener Position für den Einbau
der Asphaltdeckschicht im Handeinbau.

Ausführung in Kleinflächen, Anschlussbereichen,
Randzonen sowie schwer zugänglichen Bereichen der
Außenanlagen.

Einschließlich Mehraufwand für händisches Verteilen,
Profilieren, Nacharbeiten und Verdichten des
Asphaltmischgutes sowie aller hierfür erforderlichen
Geräte und Nebenleistungen.
Menge: 50,000 m²

**01.10.50 Anschluss mit Fugenband herstellen**
Anschluss an bestehende Decken oder Bauteile in der
Dicke der Asphaltdeckschicht mit anschmelzbarem
Fugenband herstellen.
Das Reinigen vor Einbau des Fugenbandes
gehört zum Leistungsumfang.
Längs- und Querfuge,
Dicke der Deckschicht über 3,5 cm bis 4,0 cm,
Einzellängen bis 20 m,
Breite des Fugenbandes mm '8'
Menge: 130,000 m

**01.10.60 Abstumpfung herstellen**
StL-Nr. 218 911 911 01 011
Abstumpfung maschinell herstellen.
Abstreumaterial gleichmäßig auf die noch heiße
Oberfläche der Deckschicht aufbringen und einwalzen. Nicht gebundenes und gelöstes Material aufnehmen und einer Verwertung nach Wahl des
AN zuführen.
Mit Bitumen umhüllte Lieferkörnung 1/3,
PSVangegeben(48), Abstreumasse 1,0 kg/m2.
Aufbringen mit Streubalken.
Menge: 650,000 m2

**01.10.70 Zul. für Erschwern. durch Einbauten beim Einbau von Asphaltschichten**
StL-Nr. 218 911 913 00 011
Zulage für Mehraufwendungen durch Erschwernisse beim Einbau von Asphaltschichten
infolge von Einbauten einschließlich des verminderten Leistungsansatzes in der
Fläche.
Die Erschwernisse für das Herstellen des
Schichtenverbundes unter, bzw. zwischen
den einzubauenden Asphaltschichten
gehören zum Leistungsumfang.
Schächte.
Deckschicht
Menge: 3,000 St

*Hinweis*

**01.10.80 Markierungsfläche vorbereiten vorb.m.Wasserh.**
StL-Nr. 22113111501 1
Markierungsfläche auf neuer Betondecke vorbereiten. Ab-
fall aufnehmen und nach Wahl des AN verwerten. Abgerechnet wird die zu markierende Fläche. Bei Pfeil,
Buchstabe, Ziffer, Verkehrsschild, und Piktogramm ergibt sich die Fläche aus dem kleinsten umschließenden
Rechteck.
Vorbereiten mit Wasserhochdruckverfahren.
Menge: 100,000 m2

**01.10.90 Parkmarkierung Typ I herstellen Parkmarkierung mit Vormarkierung Kaltspritzplastik Dicke 5mm/3mmtief mind. P 4 grobstr. Decke**
StL-Nr. 221131425114111 1
Parkflächenmarkierung und Grenzmarkierung für Halt- und
Parkverbot Typ I als endgültige Markierung herstellen.
Abgerechnet wird der markierte Strich.
Markierung = Parkmarkierung.
Strich mit Vormarkierung.
Markierungssystem aus reaktivem Stoff, spritzbar (Kaltspritzplastik).
Markierung einlegen, Schichtdicke = 5 mm, Decke 3 mm
tief ausfräsen, Fräsgut aufnehmen und nach Wahl des AN
verwerten.
Verkehrsklasse mindestens P 4.
Markierung auf grobstrukturierter Asphaltdeckschicht.
Menge: 55,000 m

#### Titel 01.11 Stundenlohnarbeiten

*Hinweis*
Stundenlohnarbeiten:
Stundenlohnarbeiten sind durch Arbeitskräfte nur durch
ausdrückliche Anordnung der Bauleitung
auszuführen; der Verrechnungssatz für die jeweilige
Arbeitskraft umfasst sämtliche Aufwendungen wie Lohn-
und Gehaltskosten, Lohn- und Gehaltsnebenkosten, alle
Zuschläge, lohngebundene und lohnabhängige
Kosten,sonstige Sozialkosten, Gemeinkosten, Wagnis und
Gewinn.
Erschwerniszuschläge sowie Zuschläge für Überstunden,
Nacht-Sonntags- und Feiertagsarbeit
werden gesondert vergütet.
Stundenlohnnachweise sind täglich der Bauleitung
vorzulegen.

**01.11.10 Vorarbeiter/-in**
STLB-Bau 2020-04 091
Stundenlohnarbeiten durch Vorarbeiter/-in.
Menge: 20,000 h

**01.11.20 Facharbeiter/-in**
STLB-Bau 2020-04 091
Stundenlohnarbeiten durch Facharbeiter/-in.
Menge: 25,000 h

**01.11.30 Helfer/-in**
STLB-Bau 2020-04 091
Stundenlohnarbeiten durch Helfer/-in.
Menge: 30,000 h

USt %: 19,00

## Zusätzlicher Text
(
